# + Hort Dissenchen
Angebotsaufforderung (GAEB 90, DA83)
Währung: EUR
Auftraggeber: Stadt Cottbus

## Zusätzlicher Text
Vorbemerkungen zum Bauvorhaben

Sanierung und Erweiterung Grundschule und Hort Dissenchen

Anschrift:  Dissenchener Schulstraße 1, 03052 Cottbus

Baubeschreibung:
Im Rahmen der Baumaßnahme erhält die Grundschule Dissenchen einen Neubau
 als Erweiterungsbau. Die bestehenden Gebäude werden saniert und barrier
efrei gemacht. Die Außenanlagen werden komplett neu gestaltet.

Auf dem Schulgrundstück befinden sich folgende Gebäude:

Haus A: Altbau verklinkert, 2-geschossiger Mauerwerksbau, bestehend aus
Erd- und Obergeschoß mit Spitzboden und Teilunterkellerung sowie Sparren
dach.

Haus B: Neubau mit Klassenzimmern und Mehrzweckräumen, Flachdach

Haus C: Schulgebäude, 3-geschossiger Mauerwerksbau, bestehend aus Erd-,
Ober- und Dachgeschoß mit Unterkellerung, barriererfreie Erweiterung, Sp
arrendach

Nebengebäude: Garagenkomplex mit Schuppen, Mauerwerksbau, 1-geschossig,
Pultdach, Totalabbruch der Garagen, Instandsetzung des Schuppens

In diesem Los sind die Arbeiten für das Nebengebäude enthalten!

Zufahrt: Die Zufahrt erfolgt direkt über Dissenchener Schulstraße 1, 030
52 Cottbus

Rauchverbot:
Im gesamten Gebäude, sowie auf dem Schulhof (außerhalb der BE-Fläche) is
t absolutes Rauchverbot.

Schulbetrieb:
Die gesamte Baumaßnahme findet unter laufendem Schul- und Hortbetrieb st
att. Einschränkungen und Schutzmaßnahmen sind zu berücksichtigen.

Baustelleneinrichtung:
Das Errichten, Vorhalten und Räumen der Baustelleneinrichtung ist in den
 EP´s abgegolten, wenn nicht Einzelpositionen gesondert im LV ausgewiese
n sind. Das Errichten und Vorhalten der Baustelleneinrichtung ist nur en
tsprechend der genehmigten Planunterlagen (BE-Plan) möglich. Lagerfläche
n über den ausgewiesenen Anteil im BE-Plan hinaus sind nicht möglich, di
e Lagerung von Werkzeug und Material im Gebäude ist nur nach Abstimmung
mit der Bauleitung durchzuführen.

Lagerflächen:
Lagerflächen befinden sich nur im Bereich des Grundstücks nach Abstimmun
g, Materialablagerungen außerhalb dieser Flächen und außerhalb des Grund
stücks sind nicht möglich.

Anschlüsse:
Baustrom:  230V, 16A
Bauwasser:  ½ zoll  ist vorhanden
Abrechnung: entspr. der Besonderen Vertragsbedingungen - siehe Beiblatt

WC-Anlagen:
siehe Ausschreibung, sind für den eigenen Gebrauch zu stellen

Brandschutz:
Für die Durchführung von Heißarbeiten, Trenn- und Schweißarbeiten ist ei
n Schweißerlaubnisschein beim zuständigen Immobilienamt zu beantragen.

Ausführungsfristen:
Die in den Vertragsbedingungen benannten Ausführungstermine sind zwingen
d einzuhalten.

2-Schichtbetrieb:
Für die termingerechte Durchführung der Arbeiten ist nach Notwendigkeit
 und Aufforderung durch den AG ein 2-schichtiger Betrieb vorzusehen.

Besondere Verkehrssicherung:
Die vorhandenen baulichen Anlagen sind für den Zeitraum der Bauarbeiten
vor Beschädigungen und Verunreinigungen zu schützen. Staubentwicklung un
d Verschmutzungen müssen weitgehend vermieden werden.

Weitere Unternehmer auf der Baustelle:
Bei der Ausführung der ausgeschriebenen Leistungen sind gleichzeitige Ba
uausführungen anderer Gewerke geplant.

Beräumung Baustelle:
Die Arbeitsplätze sind täglich nach Beendigung der Arbeiten aufzuräumen
und anfallende Stoffe (Verpackungsmaterial, Schutt usw.) eigenverantwort
lich zu beseitigen. Arbeitsflächen sind täglich besenrein zu verlassen u
nd bei Gefahr abzusperren. Öffentliche Verkehrsflächen sind je nach Vers
chmutzungsgrad eigenverantwortlich zu reinigen. Aufwendungen dafür sind
in den EP einzukalkulieren.

Bautagesberichte des AN:
Der AN verpflichtet sich zum Führen von Bautagesberichten.

Sonstiges:
Erschwerte Transportbedingungen für die Lieferung von Materialien sind i
n allen Einzelheiten vor Beginn der Arbeiten mit dem AG zu besprechen un
d angemessen in der Preisgestaltung zu berücksichtigen

Anlagenverzeichnis:
Folgende Pläne liegen zur Angebotsabgabe zur Information bei:

1.01 Baustelleneinrichtung 1.BA
9.02. Nebengebäude

## Zimmerer- und Dacharbeiten Nebengebäude
Datum: 13.01.25

### Los 01 Zimmererarbeiten

#### Hauptabschnitt 01.01 Zimmererarbeiten

**01.01.010 KVH-SI liefern Fichte/Tanne C24 B 8cm H 20cm L bis 5,5m**
Konstruktionsvollholz, sichtbar, nur liefern, Holzart F
ichte/Tanne, Gebrauchsklasse 0 DIN 68800-1, ohne chemis
chen Holzschutz, Festigkeitsklasse C 24 DIN EN 338, Sor
tierklasse S 10 DIN 4074-1

Sparren für Dach des Nebengebäudes, lichte Breite ca. 4
,00 m, mit Dachüberstand

Breite  8 cm
Höhe  20 cm
Einzellänge  bis 5,5 m

Baumkante nicht zulässig, lose Äste und Ausfalläste nic
ht zulässig, vereinzelt angeschlagene Äste oder Astteil
e von Ästen bis 20 mm Durchmesser sind zulässig, Ästigk
eit bis 2/5 und nicht über 70 mm, Rissbreite bis 3 % de
r jeweiligen Querschnittsseite und nicht mehr als 6 mm,
 Breite der Harzgallen bis 5 mm, Verfärbungen und Insek
tenbefall nicht zulässig, Keilzinkung zulässig, herzget
rennt DIN 68365, mittlere Holzfeuchte 15 % (+/- 3 %), z
ulässige Abweichung vom Querschnitt +/- 1 mm

Ausführungsort: Nebengebäude Schuppen
Menge: 1,050 m3
Zuordnung: 016

**01.01.020 KVH-SI liefern Fichte/Tanne C24 B 12cm H 12cm L bis 10m**
Konstruktionsvollholz, sichtbar, nur liefern, Holzart F
ichte/Tanne, Gebrauchsklasse 0 DIN 68800-1, ohne chemis
chen Holzschutz, Festigkeitsklasse C 24 DIN EN 338, Sor
tierklasse S 10 DIN 4074-1,

Auflager/Pfette für Dachsparren des Nebengebäudes

Breite  12 cm
Höhe  12 cm
Einzellänge  bis 10,00 m

Baumkante nicht zulässig, lose Äste und Ausfalläste nic
ht zulässig, vereinzelt angeschlagene Äste oder Astteil
e von Ästen bis 20 mm Durchmesser sind zulässig, Ästigk
eit bis 2/5 und nicht über 70 mm, Rissbreite bis 3 % de
r jeweiligen Querschnittsseite und nicht mehr als 6 mm,
 Breite der Harzgallen bis 5 mm, Verfärbungen und Insek
tenbefall nicht zulässig, Keilzinkung zulässig, herzget
rennt DIN 68365, mittlere Holzfeuchte 15 % (+/- 3 %), z
ulässige Abweichung vom Querschnitt +/- 1 mm

Ausführungsort: Nebengebäude Schuppen
Menge: 0,350 m3
Zuordnung: 016

**01.01.030 Abbinden Aufstellen/Verlegen KVH bis 8/20cm L bis 5,5m Sparren**
Abbinden und Aufstellen oder Verlegen des KVH, Holzart
Fichte/Tanne

Querschnitt bis 08/20 cm
Einzellänge bis 5,5 m

Einbau als Sparren auf Pfetten für Pultdach, lichter Ab
stand ca. 80 cm, Arbeitshöhe bis 3,50 m, einschließlich
 notwendiger Befestigungsmittel

Ausführungsort: Nebengebäude Schuppen
Menge: 61,000 m
- Zuordnung: 016
- Zuordnung: 361
- Zuordnung: 361

**01.01.040 Abbinden Aufstellen/Verlegen KVH bis 12/12cm L bis 10m Pfette**
Abbinden und Aufstellen oder Verlegen des KVH, Holzart
Fichte/Tanne

Querschnitt bis 12/12 cm
Einzellänge bis 10,0 m

Einbau als Pfette auf Mauerwerk der Außenwand für Pultd
ach, Arbeitshöhe bis 3,50 m, einschließlich notwendiger
 Befestigungsmittel, Befestigung auf Mauerwerk mit Inje
ktionsanker M12

Ausführungsort: Nebengebäude Schuppen
Menge: 20,000 m
- Zuordnung: 016
- Zuordnung: 361
- Zuordnung: 361

**01.01.050 Sparrenkopf profilieren**
Profilieren der Sparrenköpfe im Bereich des sichtbaren
Dachüberstandes entspr. Bestand
Menge: 11,000 m
- Zuordnung: 016
- Zuordnung: 361
- Zuordnung: 361

**01.01.060 Dachschalung Brett Nadelholz D 24mm**
Dachschalung als Unterlage für Deckung bzw. Dachabdicht
ung, sichtbar bleibend, aus Brettern mit Nut- und Feder
, Nadelholz, Sortierklasse S 10 DIN 4074-1

Brettdicke  24 mm
Breite  von 120 bis 200 mm
Untergrund  Holz

Befestigung mit Nägeln, einschließlich Befestigungsmitt
el, Zuschnitte, Herstellung einer regelmäßigen Ansichts
fläche durch einheitlichen Breite der Bretter, Stöße un
sichtbar oberhalb Sparren

Ausführungsort: Nebengebäude Schuppen
Menge: 49,000 m2
- Zuordnung: 020
- Zuordnung: 363
- Zuordnung: 363

#### Hauptabschnitt 01.02 Holzschutz

**01.02.010 Anstrich Holzprofile/Holzflächen**
Behandlung der äußeren sichtbaren Holzkonstruktion, bes
tehend aus Sparren und sichtbarer Holzschalung mit folg
endem Aufbau:

Säuberung von Staub und Schmutz,
Imprägnierung + Grundierung + Schlußanstrich,
Anstrichaufbau und Verarbeitung nach den Herstellerrich
tlinien

Abrechnung als Pauschale für gesamte Konstruktion als k
omplette Leistung für mehrschichtigen Aufbau, einschieß
lich Abklebearbeiten, Schleifen, Streichen

Arbeitshöhe der zu bearbeitenden oder zu bekleidenden F
läche bis 3,5 m über OK Gelände

Produkt: lösemittelbasierte Holzlasur mit Feuchteschutz
 für außen, HK-Lasur, Fa. remmers o.glw.

Farbe: seidenmatt, nach Bemusterung der Original-Farbto
nkarte

Ausführungsort: Nebengebäude Schuppen
Menge: 40,000 m2
Zuordnung: 369

**01.02.020 Schutzabdeckung Bodenfläche**
Schutzabdeckung der Wand- und Bodenfläche für Anstricha
rbeiten der Holzbauteile,
Abdeckung aus Folie, Dicke 0,3 mm,

Ausführungsort: Nebengebäude Schuppen
Menge: 1,000 psch
- Zuordnung: 034
- Zuordnung: 397
- Zuordnung: 397

### Los 02 Dachdecker- und Dachklempnerarbeiten

#### Hauptabschnitt 02.01 Dachabdichtung

**02.01.010 Untergrund reinigen Holz**
Reinigen des Untergrundes aus Holz, von grober Verschmu
tzung, aufgenommene Stoffe sammeln und entsorgen
Menge: 49,000 m2
- Zuordnung: 033
- Zuordnung: 397
- Zuordnung: 397

**02.01.020 Dachabdichtung BROOF 2lagig KSP-Polymerbitumenbahn**
Abdichtung von Dächern, DIN 18531-1 und DIN 18531-3, An
wendungsklasse K1, für nicht genutzte Dächer, Neigung g
rößer gleich 2 %, Einwirkungsklasse I A, Anforderungen
hinsichtlich Widerstandsfähigkeit gegen Flugfeuer und s
trahlende Wärme B ROOF

Untergrund Holzschalung

Ausführung 2-lagig:
1. Lage aus kaltselbstklebenden Polymerbitumenbahnen DI
N EN 13707 PYE - KTG - KSP 2,8 mit Kombinationsträgerei
nlage mit überwiegendem Glasanteil, Anwendungstyp DIN S
PEC 20000-201 DU, Eigenschaftsklasse E1, selbstklebend
verlegen, Nähte schließen

2. Lage aus Polymerbitumen-Schweißbahnen DIN EN 13707 P
YE - KTP S5 mit Kombinationsträgereinlage mit überwiege
ndem Polyesteranteil, Anwendungstyp DIN SPEC 20000-201
DO, Eigenschaftsklasse E1, vollflächig schweißen, mit w
erkseitiger Abstreuung aus Schiefersplitt.

Ausführungsort: Nebengebäude Schuppen
Menge: 49,000 m2
- Zuordnung: 021
- Zuordnung: 363
- Zuordnung: 363

**02.01.030 Dachrandabschluss Keilbohle**
Keilbohle als Randabschluss liefern und auf Schalung ve
rschrauben, Bohle aus Nadelholz, Sortierklasse S 10 DIN
 4074-1

Abmessungen ca. 16x4cm

Einbau 3-seitig umlaufend als Dachrandabschluss

Ausführungsort: Nebengebäude Schuppen
Menge: 21,000 m
- Zuordnung: 022
- Zuordnung: 363
- Zuordnung: 363

#### Hauptabschnitt 02.02 Dachklempnerarbeiten

**02.02.010 Mauerabdeckung Titanzink D 0,7mm**
Mauerabdeckung aus legiertem Zink DIN EN 988 (Titanzink
), Dicke 0,7 mm, einschließlich aller erforderlichen Un
terkonstruktionen zur Befestigung auf Mauerwerk, Halter
, Verbinder, Dehnungsausgleicher und sonstigem Zubehör,
 liefern und fluchtgerecht nach DIN 1055 windsogsicher
mechanisch montieren

Abdeckung mit Gefälle mind. 3° nach innen,
Montage auf Mauerwerk ca. 13cm breit inkl. einseitigem
Putz
Zuschnittbreite bis ca. 250 mm
4 x gekantet
seitliche Ansichtsfläche Abkantung: ca.35 mm
Titanzink

Ausbildung beidseitig mit Tropfkante als Falz, Nahtausb
ildung überlappt, verdeckt befestigen mit Vorstoßbleche
n, Untergrund Mauerwerk.

Ausführungsort: Grenzmauer Bereich ehemalige Garagen
Menge: 32,000 m
- Zuordnung: 022
- Zuordnung: 335
- Zuordnung: 335

**02.02.020 Mauerabdeckung Zulage Pfeilervorlage**
Zulage zur Vorposition - Mauerabdeckung - für die Herst
ellung und dem Einschweißen von 12,5cm tiefen und 26cm
breiten Abdeckungen der Pfeilervorlagen, einschl. aller
 Gehrungsschnitte und Verbindungen
Menge: 12,000 St

**02.02.030 Mauerabdeckung Zulage Ecke**
Zulage zur Vorposition - Mauerabdeckung - für die Herst
ellung und dem Einschweißen von geschweißten 90° - Inne
n- und Außenecken, einschl. aller Gehrungsschnitte und
Verbindungen

Die 90° Ecken sind in einem Stück ohne Stoßfuge im Eckb
ereich herzustellen.
Menge: 1,000 St

**02.02.040 Mauerabdeckung Zulage Endstück**
Zulage zur Vorposition - Mauerabdeckung - für die Herst
ellung eines Endstückes für Mauerabdeckungen.
Menge: 1,000 St

**02.02.050 Mauerabdeckung Zulage Wandanschluss**
Zulage zur Vorposition - Mauerabdeckung - für die Herst
ellung eines Wandanschlusses
Menge: 1,000 St

**02.02.060 Dachrandblende Titanzink, 4-fach gekantet**
Dachrandblende bestehend aus gekanteter Blende, vorpati
niertem Titanzinkblech liefern mit Haftstreifen auf Ran
dabschlussbohle montieren

Gesamtabwicklung: ca. 350  mm
abkantungen: 4-fach
Dachseitige Abkantung Sichtfläche: 80 mm

Material: vorpatieniertes Titanzink, 0,9mm
Menge: 21,000 m

**02.02.070 Traufblech Titanzink, 2-fach gekantet**
Traufblech aus Titanzinkblech, 2-fach gekantet, liefern
 und auf Holzschalung montieren

Gesamtabwicklung: ca. 250  mm
Abkantungen: 2-fach

Material: Titanzink, 0,9mm
Menge: 10,000 m

**02.02.080 Hängedachrinne Titanzink**
Hängedachrinne DIN EN 612, mit Gefälle, aus legiertem Z
ink DIN EN 988 (Titanzink), Dicke 0,7 mm, Nenngröße 333
 mm, halbrund, an Traufe von Dachaufbau, befestigen mit
 Rinnenhaltern aus feuerverzinktem Stahl, einschließlic
h aller Befestigungsmittel, Korrosionswiderstand Klasse
 A, 30/5 mm, auf Holz.
Menge: 10,000 m
- Zuordnung: 022
- Zuordnung: 363
- Zuordnung: 363

**02.02.090 Rinnenablaufstutzen gerade Titanzink D 0,7mm Zuschnitt-B 333mm Gr.100**
Rinnenablaufstutzen, Bemessung DIN EN 12056-3 und DIN 1
986-100, gerade, zum Einhängen, aus legiertem Zink DIN
EN 988 (Titanzink), Dicke 0,7 mm, Zuschnittbreite der R
inne 333 mm, Nenngröße 100.

Ausführungsort: Nebengebäude Schuppen
Menge: 2,000 St
- Zuordnung: 022
- Zuordnung: 363
- Zuordnung: 363

**02.02.100 Regenfallrohr Metall kreisförmig Gr.100 Titanzink D 0,7mm**
Regenfallrohr DIN EN 612, kreisförmig, Nenngröße 100, a
us legiertem Zink DIN EN 988 (Titanzink), Dicke 0,7 mm,
 befestigen mit Rohrschellen, an Mauerwerk, verputzt

Ausführungsort: Nebengebäude Schuppen
Menge: 6,000 m
- Zuordnung: 022
- Zuordnung: 363
- Zuordnung: 363

**02.02.110 Rohrbogen Titanzink D 0,7mm Gr.100 72Grad**
Rohrbogen für Regenfallrohr, aus legiertem Zink DIN EN
988 (Titanzink), Dicke 0,7 mm, Nenngröße 100, Krümmung
72 Grad, als Auslauf zur Befestigung an Regenfallrohren
 der Vorposition

Ausführungsort: Nebengebäude Schuppen
Menge: 2,000 St
- Zuordnung: 022
- Zuordnung: 363
- Zuordnung: 363

**02.02.120 Reinigungsklappe**
Reinigungsklappe für Regenfallrohr, aus legiertem Zink
DIN EN 988 (Titanzink), Dicke 0,7 mm, Nenngröße 100, zu
r Befestigung an Regenfallrohren der Vorposition

Ausführungsort: Nebengebäude Schuppen für Anschluss bau
seitige Regentonne
Menge: 2,000 St
- Zuordnung: 022
- Zuordnung: 363
- Zuordnung: 363

### Los 03 Sonstiges

#### Hauptabschnitt 03.01 Sonstiges

**03.01.010 Arbeitsgerüste**
Arbeitsgerüst
Aufbau, Vorhaltung, mehrfaches Umsetzen von mobilen Arb
eitsgerüsten bzw. Leitern und Schutzgerüsten in ausreic
hender Anzahl für die beschriebenen Dachdeckerarbeiten

Traufhöhe bis ca. 3,15 m

Die Arbeiten haben unter Beachtung der Unfallvorschrift
en der Berufsgenossenschft zu erfolgen. entsp. Absperru
ngen am Gebäude und persönliche Schutzrüstungen der Mit
arbeiter sind einzuplanen.

Liefern, Aufbauen, Vorhalten, Umsetzen und Abtransporti
eren.

Abrechnung für alle Aufwendungen für komplette Leistung
 dieses Loses
Menge: 1,000 psch

**03.01.020 Stundensatz Baufacharbeiter/-in**
Stundenlohnarbeiten durch Arbeitskräfte auf Anordnung d
es AG ausführen. Der Verrechnungssatz für die jeweilige
 Arbeitskraft umfasst sämtliche Aufwendungen wie Lohn-
und Gehaltskosten, Lohn- und Gehaltsnebenkosten, Zuschl
äge, lohngebundene und
lohnabhängige Kosten, sonstige Sozialkosten, Gemeinkost
en, Wagnis und Gewinn. Erschwerniszuschläge sowie Zusch
läge für Überstunden, Nacht-, Sonntags- und Feiertagsar
beit werden gesondert vergütet.
Baufacharbeiter/-in.
Menge: 5,000 Std

USt %: 19,00
